# Marquage et signalisation de pistes sportives, avec peinture plastique

- Propriété du fichier: CYPE INGENIEROS, S.A.
- Format: FIEBDC-3/2002
- Devise: EUR
- Coûts indirects: 3.00 %
- Frais généraux: 13.00 %
- Bénéfice: 6.00 %
- TVA: 20.00 %

## M Mobilier urbain

### MQ Équipements sportifs

#### MQM Revêtements

**MQM050** U Marquage et signalisation de pistes sportives, avec peinture plastique.
Application manuelle de deux couches de peinture plastique Pintaline "COMPOSAN INDUSTRIAL Y TECNOLOGÍA", couleur blanche, finition satinée semi-brillante, texture lisse, diluées avec de l'eau; pour marquage et signalisation de terrain de tennis sur revêtement sportif en résines acryliques, avec lignes de 5 cm de largeur, continues ou discontinues, selon les normes fédératives.
Inclut: Préparation de la surface. Réalisation du marquage.
Critère pour le métré: Nombre d'unités prévues, selon documentation graphique du Projet.
Critère pour le mémoire: On mesurera le nombre d'unités réellement exécutées selon les spécifications du Projet.

| Code | U | Désignation | Quantité | Prix | Montant |
|---|---|---|---|---|---|
| mt27pcc040a | kg | Peinture Pintaline "COMPOSAN INDUSTRIAL Y TECNOLOGÍA", à base de résines acryliques, bioxyde de titane, charges micronisées et pigments, couleur blanche, finition satinée semi-brillante, texture lisse, flexible et de grande adhérence. (matériau) | 2.610 | 9.40 | 24.53 |
| mt27wav020b | m | Ruban adhésif de masquage, de 50 mm de largeur. (matériau) | 347.600 | 0.20 | 69.52 |
| mo038 | h | Compagnon professionnel III/CP2 peintre. (main-d'œuvre) | 10.428 | 29.25 | 305.02 |
| mo076 | h | Ouvrier professionnel II/OP peintre. (main-d'œuvre) | 10.428 | 26.02 | 271.34 |
| % | % | Frais de chantier des unités d'ouvrage | 2 % | 670.41 | 13.41 |
|  |  | Coûts directs |  |  | 683.82 |
