# Marquage et signalisation de pistes sportives, avec peinture plastique

- Propriété du fichier: CYPE Ingenieros S.A.
- Format: FIEBDC-3/2016
- Logiciel: Générateur de prix de la construction. CYPE Ingenieros, S.A.
- Date: 24/10/2024
- Devise: EUR
- Coûts indirects: 3 %
- Frais généraux: 13 %
- Bénéfice: 6 %
- TVA: 20 %

## M Mobilier urbain

### MQ Équipements sportifs

#### MQM Revêtements

**MQM050** U Marquage et signalisation de pistes sportives, avec peinture plastique.
Application manuelle de deux couches de peinture plastique Pintaline "COMPOSAN INDUSTRIAL Y TECNOLOGÍA", couleur blanche, finition satinée semi-brillante, texture lisse, diluées avec de l'eau; pour marquage et signalisation de terrain de tennis sur revêtement sportif en résines acryliques, avec lignes de 5 cm de largeur, continues ou discontinues, selon les normes fédératives.
Inclut: Préparation de la surface. Réalisation du marquage.
Critère pour le métré: Nombre d'unités prévues, selon documentation graphique du Projet.
Critère pour le mémoire: On mesurera le nombre d'unités réellement exécutées selon les spécifications du Projet.

| Code | U | Désignation | Quantité | Prix | Montant |
|---|---|---|---|---|---|
| mt27pcc040a | kg | Peinture Pintaline "COMPOSAN INDUSTRIAL Y TECNOLOGÍA", à base de résines acryliques, bioxyde de titane, charges micronisées et pigments, couleur blanche, finition satinée semi-brillante, texture lisse, flexible et de grande adhérence. (matériau) | 2.61 | 9.4 | 24.534 |
| mt27wav020b | m | Ruban adhésif de masquage, de 50 mm de largeur. (matériau) | 347.6 | 0.2 | 69.520 |
| mo038 | h | Compagnon professionnel III/CP2 peintre. (main-d'œuvre) | 10.428 | 29.25 | 305.019 |
| mo076 | h | Ouvrier professionnel II/OP peintre. (main-d'œuvre) | 10.428 | 26.02 | 271.337 |
| % | % | Frais de chantier des unités d'ouvrage | 2 % | 670.410 | 13.408 |
|  |  | Coûts directs |  |  | 683.818 |

Déchets:
- pose: mt27pcc040a; facteur de déchet 0.0275
- pose: mt27wav020b Ruban adhésif de masquage, de 50 mm de largeur; facteur de déchet 0.0440299

## Ressources

**mt27pcc040a** kg Peinture Pintaline "COMPOSAN INDUSTRIAL Y TECNOLOGÍA"
Données techniques: Coût énergétique 20.970 MJ; Émission de CO2 1.066 kg; Code CED 08 01 11; Masse de l'élément 1 kg; Volume 0.001111 m3
Déchets:
- emballage: re170203 Plastique. (composant de déchet); quantité 0.045 kg; Code CED 17 02 03; Masse de l'élément 1 kg; Volume 0.001667 m3

**mt27wav020b** m Ruban adhésif de masquage, de 50 mm de largeur
Données techniques: Coût énergétique 0.004 MJ; Émission de CO2 0.006 kg; Code CED 20 01 01; Masse de l'élément 0.0067 kg; Volume 0.000009 m3
